# Cofret IP65 SUP.ABS 1x18+1x18 (36) MOD.PT - de IDE Electric

- Propiedad del archivo: CONSTRUNARIO
- Formato: FIEBDC-3/2012
- Programa: Construnario Versión 3.51
- Fecha de los precios: 01/03/2023
- Divisa: EUR

**CSN36PT** u Cofret IP65 SUP.ABS 1x18+1x18 (36) MOD.PT - de IDE Electric
Precio: 160.86
MATERIALES LIBRES DE HALÓGENOS. Marco y base en ABS gris RAL 7035. Ventana transparente color Fumé con protección UV. IP65 - Superficie. Código EAN: 8431044284606 Código ETIM 6.0: EC000379
