# Cofret IP65 Sup.ABS 1x4 Mod. PT - de IDE Electric

- Propiedad del archivo: CONSTRUNARIO
- Formato: FIEBDC-3/2012
- Programa: Construnario Versión 3.51
- Fecha de los precios: 22/11/2023
- Divisa: EUR

**CSN4PT** u Cofret IP65 Sup.ABS 1x4 Mod. PT - de IDE Electric
Precio: 18.95
Cofret para tomas de corriente IP65 con tapas pretroqueladas y barras de neutro y tierra. Código EAN: 8431044284583 Código ETIM 6.0: EC000379
