# Cofret IP65 Sup.ABS 1x4 MOD. PT con borne de conexión - de IDE Electric

- Propiedad del archivo: CONSTRUNARIO
- Formato: FIEBDC-3/2012
- Programa: Construnario Versión 3.51
- Fecha de los precios: 01/03/2023
- Divisa: EUR

**CSN4PTR** u Cofret IP65 Sup.ABS 1x4 MOD. PT con borne de conexión - de IDE Electric
Precio: 23.72
COFRET IP65 1X4 MOD. PE+N. Referencia: CSN4PT/R Amplia gama de envolventes plásticas destinadas al sector industrial, terciario y residencial. Fabricadas con materiales de alta durabilidad libre de halógenos y protección UV en ventanas transparentes. Código EAN: 8431044284590 Código ETIM 6.0: EC000379
