# Cofret ip65 sup.módulo adicional liso - de IDE Electric

- Propiedad del archivo: CONSTRUNARIO
- Formato: FIEBDC-3/2012
- Programa: Construnario Versión 3.51
- Fecha de los precios: 01/03/2023
- Divisa: EUR

**CSNPLUS** u Cofret ip65 sup.módulo adicional liso - de IDE Electric
Precio: 27.28
MATERIALES LIBRES DE HALÓGENOS. Marco y base en ABS gris RAL 7035. Versión lisa con espacio máximo para 3 bases de 32A - IP65 -Superficie. Código EAN: 8431044243481 Código ETIM 6.0: EC000379
