# Caja de derivación con tornillo metálico y tabique separador hueco 115x115x45 (28ud) - de IDE Electric

- Propiedad del archivo: CONSTRUNARIO
- Formato: FIEBDC-3/2012
- Programa: Construnario Versión 3.51
- Fecha de los precios: 01/03/2023
- Divisa: EUR

**CT115_K** u Caja de derivación con tornillo metálico y tabique separador hueco 115x115x45 (28ud) - de IDE Electric
Precio: 7.67
MATERIALES LIBRES DE HALÓGENOS. Con tabique separador. PVC auto extinguible (libre Pb). Base amarilla - tapa blanca RAL9003. Empotrar - paredes huecas. Código EAN: 8431044159065 Código ETIM 6.0: EC002601
