# Caja para mecanismos y derivación con tornillo metálico hueco 268x268x66 - de IDE Electric

- Propiedad del archivo: CONSTRUNARIO
- Formato: FIEBDC-3/2012
- Programa: Construnario Versión 3.51
- Fecha de los precios: 01/03/2023
- Divisa: EUR

**CT225** u Caja para mecanismos y derivación con tornillo metálico hueco 268x268x66 - de IDE Electric
Precio: 7.34
MATERIALES LIBRES DE HALÓGENOS. Base: PS negro. Tapa: PS blanco RAL9003. IP33 - Empotrar. Código EAN: 8431044458403 Código ETIM 6.0: EC002601
