# Registro terminación red con tornillo metálico 318x442x63 - de IDE Electric

- Propiedad del archivo: CONSTRUNARIO
- Formato: FIEBDC-3/2012
- Programa: Construnario Versión 3.51
- Fecha de los precios: 01/03/2023
- Divisa: EUR

**CT436** u Registro terminación red con tornillo metálico 318x442x63 - de IDE Electric
Precio: 23.94
Para proyectos visados con antiguo reglamento (antes del 1 de abril de 2011). MATERIALES LIBRES DE HALÓGENOS. Base: PS negro - Tapa: PS blanco RAL9003 con tornillo metálico. IP33 - Empotrar. Código EAN: 8431044274003 Código ETIM 6.0: EC002601
