# Caja para mecanismos y derivación con patilla hueco 73x42 (100ud) - de IDE Electric

- Propiedad del archivo: CONSTRUNARIO
- Formato: FIEBDC-3/2012
- Programa: Construnario Versión 3.51
- Fecha de los precios: 01/03/2023
- Divisa: EUR

**D70** u Caja para mecanismos y derivación con patilla hueco 73x42 (100ud) - de IDE Electric
Precio: 2.74
MATERIALES LIBRES DE HALÓGENOS. Base y tapa en PVC auto extinguible. Empotrar. Código EAN: 8431044159485 Código ETIM 6.0: EC002601
