# Caja de mecanismo paredes huecas 1 corona D70 con tornillos (100ud), referencia D70/1K de IDE - de IDE Electric

- Propiedad del archivo: CONSTRUNARIO
- Formato: FIEBDC-3/2012
- Programa: Construnario Versión 3.51
- Fecha de los precios: 16/03/2023
- Divisa: EUR

**D701K** u Caja de mecanismo paredes huecas 1 corona D70 con tornillos (100ud), referencia D70/1K de IDE - de IDE Electric
Precio: 1.38
MATERIALES LIBRES DE HALÓGENOS. Los tornillos para montaje en paredes huecas se suministran montados. Con entradas elásticas de doble inyección. PVC auto extinguible (libre Pb). Base amarilla. Empotrar - paredes huecas. Código EAN: 8431044159010 Código ETIM 6.0: EC002601 Código ETIM 8.0: EC002601
