# Caja de mecanismo paredes huecas 2 coronas D70 con tornillos (50ud), referencia D70/2K de IDE - de IDE Electric

- Propiedad del archivo: CONSTRUNARIO
- Formato: FIEBDC-3/2012
- Programa: Construnario Versión 3.51
- Fecha de los precios: 16/03/2023
- Divisa: EUR

**D70_2K** u Caja de mecanismo paredes huecas 2 coronas D70 con tornillos (50ud), referencia D70/2K de IDE - de IDE Electric
Precio: 2.86
MATERIALES LIBRES DE HALÓGENOS. Los tornillos para montaje en paredes huecas se suministran montados. Con tabique separador. Con entradas elásticas de doble inyección. PVC auto extinguible (libre Pb). Base amarilla. Empotrar - paredes huecas. Código EAN: 8431044159027 Código ETIM 6.0: EC002601
