# Caja distribución empotrar paredes huecas, referencia DFF54PO/PH/RR de IDE. 3x18 (54) módulos. Regleta N&T - de IDE Electric

- Propiedad del archivo: CONSTRUNARIO
- Formato: FIEBDC-3/2012
- Programa: Construnario Versión 3.51
- Fecha de los precios: 01/03/2023
- Divisa: EUR

**DFF54PO_PH_RR** u Caja distribución empotrar paredes huecas, referencia DFF54PO/PH/RR de IDE. 3x18 (54) módulos. Regleta N&T - de IDE Electric
Precio: 103.56
Caja distribución empotrar paredes huecas, referencia DFF54PO/PH/RR de IDE. 3x18 (54) módulos. Regleta N&T Grado de protección IP40 Resistencia al impacto IK08 Resistencia al hilo incandescente Paredes convencionales 650 ºC Paredes huecas 850 ºC Rango de temperatura ambiente -25 ºC / +40 ºC Tensión máxima de empleo 1000 V AC / 1500 V DC Doble aislamiento Clase II Gama de productos Capacidad modular de 36, 42, 54, 72, 84 y 108 módulos. Cajas de empotrar en paredes convencionales o en paredes huecas. Con puerta opaca. Materiales Materiales plásticos libres de halógenos Bases de empotrar: En paredes convencionales: PS negro. En paredes huecas: PS V0 gris RAL 7035. Marco y puerta opaca: ABS blanco RAL 9003 Suministro Suministrados en embalaje individual. Los embalajes múltiples se conforman enfajando con film transparente los embalajes individuales. Se suministran con todos los elementos ensamblados, a excepción de los elementos suministrados en la bolsa de accesorios. Código EAN: 8431044313658 Código ETIM 8.0: EC000214
