# Caja distribución IP40 empotrar, referencia DFF84PO de IDE. Pared sólida 6x14 (84) módulos - de IDE Electric

- Propiedad del archivo: CONSTRUNARIO
- Formato: FIEBDC-3/2012
- Programa: Construnario Versión 3.51
- Fecha de los precios: 19/01/2023
- Divisa: EUR

**DFF84PO** u Caja distribución IP40 empotrar, referencia DFF84PO de IDE. Pared sólida 6x14 (84) módulos - de IDE Electric
Precio: 93.79
Gama de productos Capacidad modular de 36, 42, 54, 72, 84 y 108 módulos. Cajas de empotrar en paredes convencionales o en paredes huecas. Con puerta opaca. Materiales Materiales plásticos libres de halógenos Bases de empotrar: En paredes convencionales: PS negro. En paredes huecas: PS V0 gris RAL 7035. Marco y puerta opaca: ABS blanco RAL 9003 Suministro Suministrados en embalaje individual. Los embalajes múltiples se conforman enfajando con film transparente los embalajes individuales. Se suministran con todos los elementos ensamblados, a excepción de los elementos suministrados en la bolsa de accesorios. Código EAN: 8431044385747
