# Armario distribución de empotrar IP40 660x1120x110 tapas plásticas 120 mod. - de IDE Electric

- Propiedad del archivo: CONSTRUNARIO
- Formato: FIEBDC-3/2012
- Programa: Construnario Versión 3.51
- Fecha de los precios: 01/03/2023
- Divisa: EUR

**E120P200** u Armario distribución de empotrar IP40 660x1120x110 tapas plásticas 120 mod. - de IDE Electric
Precio: 110.42
Incorpora: 5 tapas mod.200 mm + 1 tapa ciega 50 mm + 5 raíles DIN. Código EAN: 8431044095035 Código eCl@ss 6.0: EC000456
