# Armario distribución de empotrar IP40 660x520x110 tapas plásticas 72 mod. - de IDE Electric

- Propiedad del archivo: CONSTRUNARIO
- Formato: FIEBDC-3/2012
- Programa: Construnario Versión 3.51
- Fecha de los precios: 01/03/2023
- Divisa: EUR

**E72P150** u Armario distribución de empotrar IP40 660x520x110 tapas plásticas 72 mod. - de IDE Electric
Precio: 62.80
Incorpora: 3 tapas mod.150 mm + 2 raíles DIN. Código EAN: 8431044094922 Código eCl@ss 6.0: EC000456
