# Cable tierra 6mm2, referencia ECB6/200 de IDE. 200 mm (10uds) - de IDE Electric

- Propiedad del archivo: CONSTRUNARIO
- Formato: FIEBDC-3/2012
- Programa: Construnario Versión 3.51
- Fecha de los precios: 19/01/2023
- Divisa: EUR

**ECB6_200** u Cable tierra 6mm2, referencia ECB6/200 de IDE. 200 mm (10uds) - de IDE Electric
Precio: 4.88
Cable tierra 6mm2, referencia ECB6/200 de IDE. 200 mm (10uds) Código EAN: 8431044425054 Código ETIM 8.0: EC002623
