# Cable tierra 6mm2, referencia ECB6/300 de IDE. 300mm (10 uds) - de IDE Electric

- Propiedad del archivo: CONSTRUNARIO
- Formato: FIEBDC-3/2012
- Programa: Construnario Versión 3.51
- Fecha de los precios: 19/01/2023
- Divisa: EUR

**ECB6_300** u Cable tierra 6mm2, referencia ECB6/300 de IDE. 300mm (10 uds) - de IDE Electric
Precio: 5.99
Cable tierra 6mm2, referencia ECB6/300 de IDE. 300mm (10 uds) Código EAN: 8431044430881 Código ETIM 8.0: EC002623
