# Enlace más extensión armarios 1810 mm - de IDE Electric

- Propiedad del archivo: CONSTRUNARIO
- Formato: FIEBDC-3/2012
- Programa: Construnario Versión 3.51
- Fecha de los precios: 01/03/2023
- Divisa: EUR

**EE1810PT** u Enlace más extensión armarios 1810 mm - de IDE Electric
Precio: 1176.51
MATERIALES: Chapa de acero pintado RAL9003. Permite la unión y extensión de envolventes de superficie tipo ENL mediante sistema de clipaje. Contiene estructura de enlace más extensión de armario. PARA ARMARIOS TIPO: 40ENL de puerta transparente. Código EAN: 8431044214399 Código eCl@ss 6.0: EC002622
