# Cajas metálicas laterales lisos y tapa atornillada, referencia ELA2015135 de IDE. Prof.135mm.Medidas: 200x150x135 - de IDE Electric

- Propiedad del archivo: CONSTRUNARIO
- Formato: FIEBDC-3/2012
- Programa: Construnario Versión 3.51
- Fecha de los precios: 01/03/2023
- Divisa: EUR

**ELA2015135** u Cajas metálicas laterales lisos y tapa atornillada, referencia ELA2015135 de IDE. Prof.135mm.Medidas: 200x150x135 - de IDE Electric
Precio: 86.51
Acero laminado RAL7035. Caja suministrada sin placa de montaje. Con laterales lisos y tapa atornillada. Código EAN: 8431044016702 Código eCl@ss 6.0: EC002713
