# Caja bornas INOX 304L abisagrada, referencia ELAB4030135/INX de IDE. Medidas: 400x300x135 lat. lisos tapa atornillada-IP66 - de IDE Electric

- Propiedad del archivo: CONSTRUNARIO
- Formato: FIEBDC-3/2012
- Programa: Construnario Versión 3.51
- Fecha de los precios: 01/03/2023
- Divisa: EUR

**ELAB4030135_INX** u Caja bornas INOX 304L abisagrada, referencia ELAB4030135/INX de IDE. Medidas: 400x300x135 lat. lisos tapa atornillada-IP66 - de IDE Electric
Precio: 1042.30
Acero Inoxidable: AISI 304L Satinado Scotch 320. Cajas suministradas sin placa de montaje. Con laterales lisos y tapa atornillada y abisagrada. Código EAN: 8431044263403 Código ETIM 6.0: EC002713
