# Cajas de bornas Atex AISI 316L, referencia ELATX1515135/INX-316 de IDE. Satinado Scotch 320. Cajas suministradas sin placa de montaje. Medidas: 150x150x135 - de IDE Electric

- Propiedad del archivo: CONSTRUNARIO
- Formato: FIEBDC-3/2012
- Programa: Construnario Versión 3.51
- Fecha de los precios: 01/03/2023
- Divisa: EUR

**ELATX1515135_INX-316** u Cajas de bornas Atex AISI 316L, referencia ELATX1515135/INX-316 de IDE. Satinado Scotch 320. Cajas suministradas sin placa de montaje. Medidas: 150x150x135 - de IDE Electric
Precio: 446.82
Acero Inoxidable: AISI 316L Satinado Scotch 320. Cajas suministradas sin placa de montaje. Con laterales lisos y tapa atornillada. Con marcado ATEX. Código EAN: 8431044225814 Código ETIM 6.0: EC002713
