# Armario combinable montado puerta transparente doble sin placa 1650x1000x500 - de IDE Electric

- Propiedad del archivo: CONSTRUNARIO
- Formato: FIEBDC-3/2012
- Programa: Construnario Versión 3.51
- Fecha de los precios: 01/03/2023
- Divisa: EUR

**ENL16510050PTDC** u Armario combinable montado puerta transparente doble sin placa 1650x1000x500 - de IDE Electric
Precio: 1931.98
Acero laminado RAL 7035. Armario autoportante enlazable de puerta transparente doble. Incorporan cáncamos y tapas para entrada de cables. Suministrados sin placa de montaje ni paneles laterales. Código EAN: 8431044155876 Código eCl@ss 6.0: EC000058
