# Armario combinable montado puerta opaca doble sin placa, referencia ENL20012050PO/DC de IDE. 2000x1200x500 - de IDE Electric

- Propiedad del archivo: CONSTRUNARIO
- Formato: FIEBDC-3/2012
- Programa: Construnario Versión 3.51
- Fecha de los precios: 06/05/2024
- Divisa: EUR

**ENL20012050PO_DC** u Armario combinable montado puerta opaca doble sin placa, referencia ENL20012050PO/DC de IDE. 2000x1200x500 - de IDE Electric
Precio: 2127.16
Acero laminado RAL 7035. Armario autoportante enlazables de puerta opaca doble. Incorporan cáncamos y tapas para entrada de cables. Suministrados sin placa de montaje ni paneles laterales. Código EAN: 8431044010472 Código eCl@ss 6.0: EC000058
