# Armarios metálicos aplicación PC IP 55 de IDE. 1650x600x600 - de IDE Electric

- Propiedad del archivo: CONSTRUNARIO
- Formato: FIEBDC-3/2012
- Programa: Construnario Versión 3.51
- Fecha de los precios: 06/05/2024
- Divisa: EUR

**ENLPC1656060** u Armarios metálicos aplicación PC IP 55 de IDE. 1650x600x600 - de IDE Electric
Precio: 2380.70
MATERIALES: Acero laminado RAL7035. Armario multifunción para PC para entornos industriales. Puerta monitor transparente. Grado de protección IP55. Código EAN: 8431044088051 Código eCl@ss 6.0: EC002499
