# Caja estanca derivación IP65 Conos pasacables tapa opaca - de IDE Electric

- Propiedad del archivo: CONSTRUNARIO
- Formato: FIEBDC-3/2012
- Programa: Construnario Versión 3.51
- Fecha de los precios: 01/03/2023
- Divisa: EUR

**EV171** u Caja estanca derivación IP65 Conos pasacables tapa opaca - de IDE Electric
Precio: 8.37
CAJAS LIBRES DE HALÓGENOS. Base y tapa opaca: PS RAL7035. Conos: PS RAL7035. Cajas en superficie. Código EAN: 8431044189000 Código ETIM 6.0: EC000113
