# Caja estanca derivación IP65 Conos pasacables tapa transparente - de IDE Electric

- Propiedad del archivo: CONSTRUNARIO
- Formato: FIEBDC-3/2012
- Programa: Construnario Versión 3.51
- Fecha de los precios: 01/03/2023
- Divisa: EUR

**EVT322** u Caja estanca derivación IP65 Conos pasacables tapa transparente - de IDE Electric
Precio: 84.75
CAJAS LIBRES DE HALÓGENOS. Base: PS RAL7035. Tapa transparente: PC color fumé UV. Conos: PS RAL7035. Cajas en superficie. Código EAN: 8431044195209 Código ETIM 6.0: EC000113
