# Filtros 255X255 - de IDE Electric

- Propiedad del archivo: CONSTRUNARIO
- Formato: FIEBDC-3/2012
- Programa: Construnario Versión 3.51
- Fecha de los precios: 01/03/2023
- Divisa: EUR

**F222** u Filtros 255X255 - de IDE Electric
Precio: 5.41
Filtro para ventilador. Código EAN: 8431044250298 Código ETIM 6.0: EC002513
