# Filtros 116,5X116,5 - de IDE Electric

- Propiedad del archivo: CONSTRUNARIO
- Formato: FIEBDC-3/2012
- Programa: Construnario Versión 3.51
- Fecha de los precios: 01/03/2023
- Divisa: EUR

**F93** u Filtros 116,5X116,5 - de IDE Electric
Precio: 1.97
Filtro para ventiladores. Código EAN: 8431044250267 Código ETIM 6.0: EC002513
