# Filtro poliuretano para acondicionador AT2900 AT3850, referencia FPT290 de IDE - de IDE Electric

- Propiedad del archivo: CONSTRUNARIO
- Formato: FIEBDC-3/2012
- Programa: Construnario Versión 3.51
- Fecha de los precios: 19/01/2023
- Divisa: EUR

**FPT290** u Filtro poliuretano para acondicionador AT2900 AT3850, referencia FPT290 de IDE - de IDE Electric
Precio: 165.56
Estructura celular abierta Conteo de células PPI 15-25 Densidad neta (ISO 845) mayor o igual a 55 Código EAN: 8431044443003 Código ETIM 8.0: EC002513
