# Armarios de distribución IP40 de empotrar pared hueca, referencia GME14PO/PH/RA de IDE. 1x14 raíl DIN. Puerta metálica. Con barras de neutro y tierra push-in - de IDE Electric

- Propiedad del archivo: CONSTRUNARIO
- Formato: FIEBDC-3/2012
- Programa: Construnario Versión 3.51
- Fecha de los precios: 19/01/2023
- Divisa: EUR

**GME14PO_PH_RA** u Armarios de distribución IP40 de empotrar pared hueca, referencia GME14PO/PH/RA de IDE. 1x14 raíl DIN. Puerta metálica. Con barras de neutro y tierra push-in - de IDE Electric
Precio: 87.32
Armarios de distribución IP40 de empotrar pared hueca, referencia GME14PO/PH/RA de IDE. 1x14 raíl DIN. Puerta metálica. Con barras de neutro y tierra push-in Código EAN: 8431044358758 Código eCl@ss 8.0: EC000214
