# Armarios de distribución IP40 de empotrar pared hueca, referencia GME14PO/PH/RR de IDE. 1x14 raíl DIN. Puerta metálica. Con barras de neutro y tierra con tornillos - de IDE Electric

- Propiedad del archivo: CONSTRUNARIO
- Formato: FIEBDC-3/2012
- Programa: Construnario Versión 3.51
- Fecha de los precios: 13/05/2024
- Divisa: EUR

**GME14PO_PH_RR** u Armarios de distribución IP40 de empotrar pared hueca, referencia GME14PO/PH/RR de IDE. 1x14 raíl DIN. Puerta metálica. Con barras de neutro y tierra con tornillos - de IDE Electric
Precio: 77.25
Armarios de distribución IP40 de empotrar pared hueca, referencia GME14PO/PH/RR de IDE. 1x14 raíl DIN. Puerta metálica. Con barras de neutro y tierra con tornillos Código EAN: 8431044217444 Código eCl@ss 8.0: EC000214
