# Armarios de distribución IP40 de empotrar pared hueca, referencia GME28PO/PH/RA de IDE. 2x14 (28)raíl DIN. Puerta metálica. Con barras de neutro y tierra push-in - de IDE Electric

- Propiedad del archivo: CONSTRUNARIO
- Formato: FIEBDC-3/2012
- Programa: Construnario Versión 3.51
- Fecha de los precios: 13/05/2024
- Divisa: EUR

**GME28PO_PH_RA** u Armarios de distribución IP40 de empotrar pared hueca, referencia GME28PO/PH/RA de IDE. 2x14 (28)raíl DIN. Puerta metálica. Con barras de neutro y tierra push-in - de IDE Electric
Precio: 128.08
Armarios de distribución IP40 de empotrar pared hueca, referencia GME28PO/PH/RA de IDE. 2x14 (28)raíl DIN. Puerta metálica. Con barras de neutro y tierra push-in Código EAN: 8431044358734 Código eCl@ss 8.0: EC000214
