# Conjunto, referencia GME28/RTR5060P de IDE. 500x600x80. Metálico+caja de distribución GME28PO - de IDE Electric

- Propiedad del archivo: CONSTRUNARIO
- Formato: FIEBDC-3/2012
- Programa: Construnario Versión 3.51
- Fecha de los precios: 19/01/2023
- Divisa: EUR

**GME28_RTR50608PME** u Conjunto, referencia GME28/RTR5060P de IDE. 500x600x80. Metálico+caja de distribución GME28PO - de IDE Electric
Precio: 254.90
Conjunto, referencia GME28/RTR5060P de IDE. 500x600x80. Metálico+caja de distribución GME28PO Código EAN: 8431044479118 Código eCl@ss 8.0: EC000214
