# Caja de distribución IP40, empotrar pared sólida, referencia GME56PO de IDE. 4x14 (56) módulos puerta metálica - de IDE Electric

- Propiedad del archivo: CONSTRUNARIO
- Formato: FIEBDC-3/2012
- Programa: Construnario Versión 3.51
- Fecha de los precios: 19/01/2023
- Divisa: EUR

**GME56PO** u Caja de distribución IP40, empotrar pared sólida, referencia GME56PO de IDE. 4x14 (56) módulos puerta metálica - de IDE Electric
Precio: 130.43
4x14 (56) Raíl DIN Código EAN: 8431044214283 Código ETIM 8.0: EC000214
