# Armarios de distribución IP40 de empotrar pared sólida, referencia GME56PO/RA de IDE. 4x14 (56) Raíl DIN. Puerta metálica. Con barras de neutro y tierra push-in - de IDE Electric

- Propiedad del archivo: CONSTRUNARIO
- Formato: FIEBDC-3/2012
- Programa: Construnario Versión 3.51
- Fecha de los precios: 19/01/2023
- Divisa: EUR

**GME56PO_RA** u Armarios de distribución IP40 de empotrar pared sólida, referencia GME56PO/RA de IDE. 4x14 (56) Raíl DIN. Puerta metálica. Con barras de neutro y tierra push-in - de IDE Electric
Precio: 183.97
Armarios de distribución IP40 de empotrar pared sólida, referencia GME56PO/RA de IDE. 4x14 (56) Raíl DIN. Puerta metálica. Con barras de neutro y tierra push-in Código EAN: 8431044358680 Código ETIM 8.0: EC000214
