# Armarios de distribución IP40 de empotrar pared hueca, referencia GME70PO/PH de IDE. 5x14 (70) módulos. Puerta metálica - de IDE Electric

- Propiedad del archivo: CONSTRUNARIO
- Formato: FIEBDC-3/2012
- Programa: Construnario Versión 3.51
- Fecha de los precios: 19/01/2023
- Divisa: EUR

**GME70PO_PH** u Armarios de distribución IP40 de empotrar pared hueca, referencia GME70PO/PH de IDE. 5x14 (70) módulos. Puerta metálica - de IDE Electric
Precio: 167.11
Armarios de distribución IP40 de empotrar pared hueca, referencia GME70PO/PH de IDE. 5x14 (70) módulos. Puerta metálica Código EAN: 8431044217437 Código eCl@ss 8.0: EC000214
