# Armarios de distribución IP40 de empotrar pared sólida, referencia GME70PO/RA de IDE. 5x14 (70) Raíl DIN. Puerta metálica. Con barras de neutro y tierra push-in - de IDE Electric

- Propiedad del archivo: CONSTRUNARIO
- Formato: FIEBDC-3/2012
- Programa: Construnario Versión 3.51
- Fecha de los precios: 19/01/2023
- Divisa: EUR

**GME70PO_RA** u Armarios de distribución IP40 de empotrar pared sólida, referencia GME70PO/RA de IDE. 5x14 (70) Raíl DIN. Puerta metálica. Con barras de neutro y tierra push-in - de IDE Electric
Precio: 232.99
Armarios de distribución IP40 de empotrar pared sólida, referencia GME70PO/RA de IDE. 5x14 (70) Raíl DIN. Puerta metálica. Con barras de neutro y tierra push-in Código EAN: 8431044358666 Código ETIM 8.0: EC000214
