# Armario mural puerta opaca única, referencia GN1408040 de la serie Argenta de IDE. GN 1400x800x400 PO-IP66. Con placa ciega incorporada - de IDE Electric

- Propiedad del archivo: CONSTRUNARIO
- Formato: FIEBDC-3/2012
- Programa: Construnario Versión 3.51
- Fecha de los precios: 01/03/2023
- Divisa: EUR

**GN1408040** u Armario mural puerta opaca única, referencia GN1408040 de la serie Argenta de IDE. GN 1400x800x400 PO-IP66. Con placa ciega incorporada - de IDE Electric
Precio: 1132.91
Grado de protección Armarios puerta única IP66 / NEMA 1, 12, 4 Armarios puerta doble IP55 / NEMA 1, 12 Armarios enlazables IP54 Resistencia al impacto Puerta opaca Hasta IK10 Puerta transparente Hasta IK09 Rango de temperatura ambiente -25 ºC / +40 ºC Tensión máxima asignada de empleo 1000 V AC / 1500 V DC Código EAN: 8431044369846 Código eCl@ss 8.0: EC000261
