# Armario mural puerta opaca única, referencia GN508025 de la serie Argenta de IDE. GN 500x800x250 PO-IP66. Con placa ciega incorporada - de IDE Electric

- Propiedad del archivo: CONSTRUNARIO
- Formato: FIEBDC-3/2012
- Programa: Construnario Versión 3.51
- Fecha de los precios: 01/03/2023
- Divisa: EUR

**GN508025** u Armario mural puerta opaca única, referencia GN508025 de la serie Argenta de IDE. GN 500x800x250 PO-IP66. Con placa ciega incorporada - de IDE Electric
Precio: 430.13
ARMARIO 500X800X250 Referencia: GN508025 Destinados a alojar en su interior la aparamenta y equipamiento eléctrico necesario para la alimentación, distribución y conversión de la energía eléctrica. Fabricados con materiales de la más alta calidad, disponen de todos los certificados para los mercados nacionales e internacionales. Código EAN: 8431044319193 Código ETIM 6.0: EC000261
