# Armario mural IP 55, referencia GN6012030/PD de la serie Argenta de IDE. Medidas: 600x1200x300 PO DOBLE - de IDE Electric

- Propiedad del archivo: CONSTRUNARIO
- Formato: FIEBDC-3/2012
- Programa: Construnario Versión 3.51
- Fecha de los precios: 01/03/2023
- Divisa: EUR

**GN6012030_PD** u Armario mural IP 55, referencia GN6012030/PD de la serie Argenta de IDE. Medidas: 600x1200x300 PO DOBLE - de IDE Electric
Precio: 699.27
Acero laminado RAL 7035 - Puerta opaca doble - Armarios suministrados con placa de montaje. Pack de 4 alzadores de placa incluido en todas las referencias. Código EAN: 8431044237411
