# Armario metálico de fijación mural, referencia GN6012030PD/SP de IDE. Medidas: 600x1200x300 PO Doble/SP-IP55 - de IDE Electric

- Propiedad del archivo: CONSTRUNARIO
- Formato: FIEBDC-3/2012
- Programa: Construnario Versión 3.51
- Fecha de los precios: 13/05/2024
- Divisa: EUR

**GN6012030PDSP** u Armario metálico de fijación mural, referencia GN6012030PD/SP de IDE. Medidas: 600x1200x300 PO Doble/SP-IP55 - de IDE Electric
Precio: 605.86
Acero laminado RAL 7035 - Puerta opaca doble - Armarios suministrados sin placa de montaje. Pack de 4 alzadores de placa incluido en todas las referencias. Código EAN: 8431044129976 Código ETIM 6.0: EC000261
