# Armario metálico de fijación mural IP66, referencia GNT406020 de IDE. Puerta única transparente. Medidas: 400x600x200 - de IDE Electric

- Propiedad del archivo: CONSTRUNARIO
- Formato: FIEBDC-3/2012
- Programa: Construnario Versión 3.51
- Fecha de los precios: 01/03/2023
- Divisa: EUR

**GNT406020** u Armario metálico de fijación mural IP66, referencia GNT406020 de IDE. Puerta única transparente. Medidas: 400x600x200 - de IDE Electric
Precio: 282.45
Acero laminado RAL 7035 - Puerta transparente única - Armarios suministrados con placa de montaje. Pack de 4 alzadores de placa incluido en todas las referencias. Código EAN: 8431044146508 Código eCl@ss 6.0: EC000261
