# Armario metálico de fijación mural, referencia GNT508030 de la serie Argenta de IDE. GN 500x800x300 PT-IP66 - de IDE Electric

- Propiedad del archivo: CONSTRUNARIO
- Formato: FIEBDC-3/2012
- Programa: Construnario Versión 3.51
- Fecha de los precios: 01/03/2023
- Divisa: EUR

**GNT508030** u Armario metálico de fijación mural, referencia GNT508030 de la serie Argenta de IDE. GN 500x800x300 PT-IP66 - de IDE Electric
Precio: 544.59
Acero laminado RAL 7035 - Puerta transparente única - Armarios suministrados con placa de montaje. Pack de 4 alzadores de placa incluido en todas las referencias. Código EAN: 8431044333427 Código ETIM 6.0: EC000261
