# Caja distribución IP40 empotrar, pared sólida, referencia GPE36PT de IDE. 1x36 módulos, puerta transparente - de IDE Electric

- Propiedad del archivo: CONSTRUNARIO
- Formato: FIEBDC-3/2012
- Programa: Construnario Versión 3.51
- Fecha de los precios: 01/03/2023
- Divisa: EUR

**GPE36PT** u Caja distribución IP40 empotrar, pared sólida, referencia GPE36PT de IDE. 1x36 módulos, puerta transparente - de IDE Electric
Precio: 57.00
Grado de protección IP40 Resistencia al impacto IK08 Resistencia al hilo incandescente En bases de empotrar para paredes huecas 850 ºC En el resto de bases 650 ºC Rango de temperatura ambiente -25 ºC / +40 ºC Tensión máxima de empleo 1000 V AC / 1500 V DC Doble aislamiento Clase II Código EAN: 8431044179698 Código ETIM 8.0: EC000214
