# Higrostato - de IDE Electric

- Propiedad del archivo: CONSTRUNARIO
- Formato: FIEBDC-3/2012
- Programa: Construnario Versión 3.51
- Fecha de los precios: 01/03/2023
- Divisa: EUR

**HG02** u Higrostato - de IDE Electric
Precio: 97.81
Higrostato para armarios Argenta Plus. Código EAN: 8431044251066 Código ETIM 6.0: EC002008
