# Higrotermo - de IDE Electric

- Propiedad del archivo: CONSTRUNARIO
- Formato: FIEBDC-3/2012
- Programa: Construnario Versión 3.51
- Fecha de los precios: 01/03/2023
- Divisa: EUR

**HT250** u Higrotermo - de IDE Electric
Precio: 215.85
Higrotermo. Código EAN: 8431044400143 Código ETIM 8.0: EC004587
