# Conjunto CT536PO+ICP Base CT536 Blanco con ventana opaca (ICP 28) - de IDE Electric

- Propiedad del archivo: CONSTRUNARIO
- Formato: FIEBDC-3/2012
- Programa: Construnario Versión 3.51
- Fecha de los precios: 01/03/2023
- Divisa: EUR

**IB32PO** u Conjunto CT536PO+ICP Base CT536 Blanco con ventana opaca (ICP 28) - de IDE Electric
Precio: 45.11
MATERIALES LIBRES DE HALÓGENOS. Marco y ventana en ABS blanco RAL 9003. Base en PS negro. IP40 - Empotrar. Código EAN: 8431044046259 Código ETIM 6.0: EC000712
