# Intercambiador agua-aire 1750 W - de IDE Electric

- Propiedad del archivo: CONSTRUNARIO
- Formato: FIEBDC-3/2012
- Programa: Construnario Versión 3.51
- Fecha de los precios: 01/03/2023
- Divisa: EUR

**IGV1750230** u Intercambiador agua-aire 1750 W - de IDE Electric
Precio: 2741.79
Intercambiador agua-aire 1500 W Código EAN: 8431044250878 Código ETIM 6.0: EC002515
