# Intercambiador agua-aire 2500 W - de IDE Electric

- Propiedad del archivo: CONSTRUNARIO
- Formato: FIEBDC-3/2012
- Programa: Construnario Versión 3.51
- Fecha de los precios: 01/03/2023
- Divisa: EUR

**IGV2500230** u Intercambiador agua-aire 2500 W - de IDE Electric
Precio: 3334.41
Intercambiador agua-aire 3000 W. Código EAN: 8431044250885 Código ETIM 6.0: EC002515
