# Armario acero inox. fijación mural IP66 304 L , referencia INX10010030/PD de IDE. Placa ciega incorporada puerta doble. Medidas 1000x1000x300 - de IDE Electric

- Propiedad del archivo: CONSTRUNARIO
- Formato: FIEBDC-3/2012
- Programa: Construnario Versión 3.51
- Fecha de los precios: 01/03/2023
- Divisa: EUR

**INX10010030_PD** u Armario acero inox. fijación mural IP66 304 L , referencia INX10010030/PD de IDE. Placa ciega incorporada puerta doble. Medidas 1000x1000x300 - de IDE Electric
Precio: 3333.49
Acero inoxidable AISI 304L: satinado Scotch 320. Puerta opaca doble. Armarios suministrados con placa de montaje. Código EAN: 8431044088723 Código ETIM 6.0: EC000261
