# Chasis modular inox AISI 304L, referencia INXCH8080/2530 de IDE, 5X28 (190) MOD.PROF.250/300 - de IDE Electric

- Propiedad del archivo: CONSTRUNARIO
- Formato: FIEBDC-3/2012
- Programa: Construnario Versión 3.51
- Fecha de los precios: 01/03/2023
- Divisa: EUR

**INXCH80802530** Chasis modular inox AISI 304L, referencia INXCH8080/2530 de IDE, 5X28 (190) MOD.PROF.250/300 - de IDE Electric
Precio: 439.54
MATERIALES: Acero inoxidable AISI 304L. Acabado satinado Scotch 320. Incorpora bastidor, tapa chasis, tornillos de cierre y alzadores. Bolsa de accesorios para montaje incluida. Código EAN: 8431044198224 Código eCl@ss 6.0: EC002625
